# Sanierung Stülerbau West
Angebotsaufforderung (GAEB DA XML 3.3, DA83)
Projekt: 05805
Währung: EUR
Bieterkommentare zugelassen: ja
Vergabeart: Offenes Verfahren
Auftraggeber: Bundesamt für Bauwesen und Raumordnung, Straße des 17. Juni 112, 10623 Berlin, DE, Telefon 030-18 401 0; Vergabenummer: 593-26
Erstellt mit: GXML Toolbox V3.3 R20230829, iTWO_64 V25.0.772, 19.08.2026

## 0. ALLGEMEINE BAUBESCHREIBUNG
0. ALLGEMEINE BAUBESCHREIBUNG

0.1 Zweckbestimmung und Gebäudedaten
Im Rahmen der geplanten Grundinstandsetzung soll der Stülerbau-West (Kopfbau) mit dem Museum Berggruen nachhaltig umgebaut und saniert werden. Die Sanierungsmaßnahme verfolgt den Zweck, das Gebäude an die Anforderungen eines zeitgemäßen Museumsbetriebes in funktionaler und gestalterischer Hinsicht anzupassen und rechtliche Anforderungen umzusetzen.
Der Stülerbau West - Museum Berggruen, befindet sich im Berliner Stadtteil Charlottenburg-Wilmersdorf auf dem Flurstück 156/5, an der Ecke Schloßstraße / Spandauer Damm.
Das Museum gliedert sich in 3 Bauteile, den sog. Kopfbau (Stülerbau) und den Erweiterungsbau, die durch einen Verbindungsgang miteinander verbunden sind. Der Stülerbau West bildet zusammen mit seinem östlichen Pendant (Stülerbau Ost) den architektonischen Auftakt der hier beginnenden Schloßstraße. Die symmetrisch angeordneten Gebäude fungieren in ihrer, auf das Schloss ausgerichteten Anlage, als Bindeglied zwischen dem Charlottenburger Schloss und der "angrenzenden Stadt".
Die Sanierungsmaßnahme betrifft nur den Kopfbau.

0.2 Allgemeine Angaben zum Objekt
Der gesamte Gebäudekomplex Museum Berggruen, bestehend aus Stülerbau (Kopfbau), Erweiterungsbau Spandauer Damm 17 zusammen mit der Gartenanlage steht unter Denkmalschutz.

0.3 Bauliche Anlage Stülerbau (Kopfbau)
Das Gebäude mit quadratischem Grundriss mit ca. 24,5 m Seitenlänge, gliedert sich in ein bossiertes Sockelgeschoss, das Unter- und Erdgeschoss zusammenfasst, sowie durch zwei glattverputzte, durch Pilaster mit Terrakottakapitellen strukturierte Obergeschosse.
Das ca. 16 m hohe Gebäude schließt mit Architrav, Fries mit kreisrunden Fenstern, Kranzgesims und Balustrade ab.
Das Dach wird von einem Tambour mit aufgesetztem Monopteros bekrönt (Höhe ca. 10m). Die Fassaden weisen zu allen Seiten dieselbe Fassadengliederung auf. Die mittleren drei der sieben Fensterachsen, springen als flache Mittelrisalite hervor, deren Dreiecksgiebel bündig mit der Attika abschließen.
Das Sockelgeschoss verfügt über einfache Fensteröffnungen, die Fenster der Obergeschosse über Fensterfaschen, wobei die Fenster des ersten Geschosses zusätzlich mit geraden Verdachungen und Putzspiegeln im Brüstungsbereich akzentuiert werden.
Im Inneren erfolgt die Haupterschließung der Obergeschosse und des Untergeschosses über die Rotunde.
Der hohe Luftraum wird durch eine kegelförmige Verglasung am oberen Ende des Tambours abgeschlossen.
Über die Treppen der Rotunde gelangt man in die mittig gelegenen, rechteckigen Ausstellungsräume der Mittelrisalite, von denen man über diagonal angeordnete Verbindungsflure die quadratischen Eckräume erreicht.
An den südwestlich gelegenen Flur ist ein Aufzug angeordnet, der im UG und EG von der Rotunde und im 1. und 2.OG vom Flur begangen wird.
Im 1. Untergeschoss befinden sich die öffentlichen Sanitärbereiche, Umkleide- und Sanitärräume des Personals sowie Technik- und Lagerflächen. Im Zentrum befindet sich die Rotunde, von der aus die einzelnen Bereiche begangen werden. Der zweite Rettungsweg aus den Obergeschossen führt über Flure und Rotunde im Untergeschoss zum Ausgang des Untergeschosses zum rückwärtigen Garten.
Im Erdgeschoss befindet sich der Zugang von der Schlossstraße aus mit barrierefreiem Zugang im Foyerbereich. Daneben befinden sich Kasse, Lobby und Garderobe, Shop sowie die Ausstellungsräume im EG.
Die Ausstellungsräume der Obergeschosse sowie der Zugang zum Erweiterungsbau werden zukünftig über die Lobby und die Rotunde im EG erschlossen.
Im 1. und 2. Obergeschoss befinden sich die Ausstellungsräume, die über die Rotunde erschlossen werden.
Über das Nebentreppenhaus erfolgt von dort aus die Erschließung des Dachgeschosses, in dem die Lüftungsanlagen für die Ausstellungsräume angeordnet sind.

0.4 Bauwerk - Baukonstruktion
Es handelt sich um einen historischen massiven Mauerwerksbau mit unterschiedlichen historischen Deckensystemen (Stahlbetonkassettendecke, Stahlbetonflachdecke, Kappendecke).
An der mittigen Öffnung der Kuppel und in der Rotunde sind vermutlich horizontal stützende Ringkonstruktionen integriert.
Das Gebäude wird in seinem Bestand weitgehend erhalten. Konstruktive Eingriffe beschränken sich auf die Herstellung von Wandöffnungen, Einbringung einer neuen Sohle und vollflächigen Abdichtung im Untergeschoss, die Erneuerung der Treppenanlage und Hebeplattform im Eingangsbereich. Die Treppe und die Foyerdecke im EG werden in Form einer massiven Stahlbetonkonstruktion neu errichtet.
Das Bestandsdach bleibt in seiner Kubatur und Statik erhalten und wird nach der Schadstoffsanierung mit einer zusätzlich aufgebrachten Wärmedämmung und einer neuen Dachabdichtung ertüchtigt.

0.5 Bauwerk - technische Anlagen
Die technischen Anlagen werden entsprechend der definierten Erfordernisse der Museumsnutzung und unter Beachtung der derzeit gültigen Verordnungen und Vorschriften erneuert.
Die neu zu errichtende Lüftungs- und Klimatisierungsanlagen sind als dezentrale Anlagen innerhalb der vorhandenen Gebäudekubatur im Dachgeschoss und Untergeschoss vorgesehen.
Die technischen Anlagen werden alle komplett erneuert.
Auf dem Dach wird eine Photovoltaikanlage hinter der vorhandenen Attika installiert.

0.6 Außenanlagen
Es bestehen Grünflächen und befestigte Außenanlagen im direkten Umfeld des Stülerbaus.
Eine ca.1.150 qm große Grünfläche mit hohem Baumbestand als Skulpturengarten (Bettina Berggruen Garten) befindet sich im rückseitigen Bereich des Museums.
Die Außenanlagen sind nicht Bestandteil der Sanierungsmaßnahme. Die Wiederherstellung der Beläge der Gehwege und Durchfahrten im direkten Bereich des Gebäudes, die durch Erdarbeiten aufgenommen werden, werden im erforderlichen Umfang wieder hergestellt.

## 1. ALLGEMEINE VORGABEN ZUR BAUSTELLE
1. ALLGEMEINE VORGABEN ZUR BAUSTELLE

1.1 Lage der Baustelle
Das Grundstück befindet sich an der Ecke zwischen Spandauer Damm 17 und Schloßstraße 1, in 14059 Berlin Charlottenburg.
Die Feuerwehrzufahrt und Zufahrt zum Innenhof ist über die Schloßstraße zwischen dem Stülerbau und dem Bröhan Museum erreichbar und ist während der gesamten Bauzeit für die Durchfahrt freizuhalten. Die Baustelleneinrichtungsfläche befindet sich auf dem öffentlichen Vorbereich des Gebäudes an der Schloßstraße, sowie im Hofbereich vor dem Erweiterungsbau. Dieser Bereich wird über die Zufahrt zum Innenhof erschlossen.

1.2 Besondere Belastungen aus Immissionen, besondere klimatische oder betriebliche Bedingungen
Die angrenzenden ebenfalls denkmalgeschützten Nachbargebäude (Bröhan-Museum und Turnhalle) sind nicht Teil der Maßnahmen und bleiben während der Rückbaumaßnahmen, wie die Außen- und Grünflächen, in Nutzung. Auch der rückseitige Parkplatz, zugehörig zum Spandauer Damm 19, bleibt in Betrieb. Die Zufahrten dürfen nicht beeinträchtigt werden.
Sofern von der Baustelle Einschränkungen und Störungen in außergewöhnlichem Umfang anfallen, so müssen diese im Vorfeld mit der Bauleitung abgestimmt werden.
Die Parkfläche im Innenhof darf nicht befahren werden. Es dürfen Baumaterialen im Innenhof nur an den im Baustelleneinrichtungsplan definierten Flächen gelagert werden. Bauschutt darf nur in Containern auf der Baustelleneinrichtungsfläche an der Schloßstraße gelagert und schnellstmöglich entsorgt werden.
Zwischen dem Stülerbau West und Bröhan-Museum befindet sich die Feuerwehrzufahrt und Feuerwehraufstellfläche, die immer freizuhalten ist. Diese Zufahrt erschließt ebenfalls die rückwärtigen Bereiche des Gebäudes Spandauer Damm 19 sowie die auf dem Nachbargrundstück befindliche Turnhalle. Abstellen von Baumaterial jeglicher Art und das Parken sind im Durchfahrtsbereich verboten!
Die Pflasterbeläge auf dem öffentlichen Gehweg vor dem Eckgebäude zur Schloßstraße stehen unter Denkmalschutz und sind zu schützen. Der Belag wird dafür zum Schutz der Bestandspflaster mit einer Schutzschicht aus Asphalt abgedeckt. Nur der abgedeckte Bereich darf für Lager- und Stellflächen genutzt werden.

1.3 Art und Lage der baulichen Anlage
Der Stülerbau West - Museum Berggruen, befindet sich im Berliner Stadtteil Charlottenburg-Wilmersdorf auf dem Flurstück 156/5, an der Ecke Schloßstraße / Spandauer Damm. Der Zugang zum Gebäude befindet sich auf der Seite zur Schloßstraße, der zweite Rettungsweg auf der gegenüberliegenden Gebäudeseite im Gartenbereich.

1.4 Verkehrsverhältnisse auf der Baustelle
Zufahrtsmöglichkeiten sind von der Schloßstraße aus vorhanden mit den folgenden Einschränkungen:
Die Befahrung dieses Bereichs darf max. mit Fahrzeugen SLW 30 und nur in Schrittgeschwindigkeit erfolgen!
Dem Gebäude angrenzende Grünflächen dürfen nicht befahren werden.
Für die vorgesehenen Arbeiten können keine Stellplätze für Auftragnehmer auf der Baustelle zur Verfügung gestellt werden. Das Grundstück ist ausschließlich zur Anlieferung bzw. für Entsorgung zugänglich.
Die Zufahrten sind befestigt. Die Hoffläche ist zum Teil befestigt und darf nur in den abgedeckten Bereichen befahren werden.

1.5 Für den Verkehr frei zu haltende Flächen
Die Flächen außerhalb des zur Verfügung gestellten Baufelds dürfen nicht als Stell- oder Lagerflächen benutzt werden, auch nicht zur Zwischenlagerung.
Hydranten, Feuerwehrzufahrten, Rettungswege, Sammelpunkte, etc. sind immer freizuhalten.
Die Zufahrt auf das Grundstück von der Schloßstraße aus ist auch die Feuerwehrzufahrt zum Gesamtgrundstück des Ensembles. Die Aufstellfläche der Feuerwehr in der Zufahrt ist immer freizuhalten.

1.6 Art, Lage, Maße und Nutzbarkeit von Transporteinrichtungen und Transportwegen
Zugänglichkeit der Baustelle
Jeglicher Personenverkehr hat über den Baustellenzugang im Bereich der Baustelleneinrichtungsfläche an der Schloßstraße zu erfolgen.
Jeglicher Fahrzeugverkehr hat über die Baustellenzufahrt im Bereich der Baustelleneinrichtungsfläche an der Schloßstraße zu erfolgen.

Zugänglichkeit des Gebäudes
Transportwege können je nach Baustellenfortschritt innerhalb der Baustelle z.T. für horizontale Wege bis 100 m und vertikale Wege bis ca. 16m sein.
Das Gebäude wird über den Zugang auf der Seite zur Schloßstraße durch die Bestandstür erschlossen. Die Türbreite beträgt ca. 1,65 m, die Türhöhe ca, 2,80 m. Hinter der Zugangstür befindet sich die Differenztreppe zum Erdgeschoss.
Auf der Rückseite des Gebäudes zum Spandauer Damm 17 hin orientiert befindet sich im Untergeschoss ein weiterer Ausgang/Zugang. Dieser dient als 2. Rettungsweg aus dem Gebäude und ist entsprechend freizuhalten.
Innerhalb des Gebäudes erfolgt die Erschließung der Obergeschosse über die Bestandstreppe in der Rotunde. An die Rotunde angegliedert befindet sich ein kleines innenliegendes Fluchttreppenhaus mit gewendelter Treppe, die ausschließlich zu Fluchtzwecken genutzt wird. Weitere Treppen stehen nicht zur Verfügung.

Transporteinrichtungen und Hebezeuge
Hebezeuge stehen bauseitig nicht zur Verfügung.

Innerhalb des Gebäudes sind keine Transporte mit Palettenwägen zulässig. Alle Transporte im Gebäude sind von Hand auszuführen.

1.7 Anschlußeinrichtungen
Dem AN stehen ohne Entgelt Wasser- und Stromanschlüsse (Bauwasser-/Baustromverteiler) auf dem Baugelände zur Verfügung. Unterverteiler für Baustrom werden in den Geschossen vorgehalten, je Geschoss einfach.

Der Bauwasseranschluss befindet sich im Gebäude im Untergeschoss in Raum K22a - Technik.
Auf der Baustelleneinrichtungsfläche an der Schloßstraße 1 - Anschluss DN25.
Im Gebäude im Untergeschoss in Raum K22a - Technik - Anschluss DN25.

Baustrom
1 Baustromverteilerkasten auf der Baustelleneinrichtungsfläche an der Schloßstraße (1 Kasten für Kran und Bauaufzug),
1 Baustromverteilerkasten auf der Rückseite des Stülerbaus an der Rampe Innenhof zwischen dem Sanitärcontainer und dem Gebäudeteil Verbindungsgang.
Je 1 Baustromverteiler im Gebäude in jedem Geschoss.

1.8 Lager- und Arbeitsplätze
Lager- und Arbeitsplätze sind gemäß Baustelleneinrichtungsplan begrenzt vorhanden. Die Nutzung der Flächen erfolgt ausschließlich in Abstimmung mit der Objektüberwachung des AG. Die Lagerflächen befinden sich in eingeschränktem Maß auf der BE-Fläche Schloßstraße. Die Hauptlagerfläche befindet sich auf der Hoffläche neben dem Garten.

Räumlichkeiten innerhalb des Gebäudes dürfen nicht zu Pausenzwecken oder als Umkleidebereich genutzt werden.

Material, das im Gebäude zur Verwendung gelagert wird, darf nicht punktuell auf Paletten direkt auf den Decken abgestellt werden. Stabpakete müssen auf Einzelflächen verteilt gelagert werden. Das maximale Gewicht pro Paket auf einer Fläche von 1 m² beträgt 200 kg.

1.9 Hydrologische Verhältnisse
Der höchste gemessene Wasserstand liegt bei +31,70, das entspricht -3,66 m gemessen von ± 0,00 = OKF Erdgeschoss. D.h. alle Räume, die sich im Untergeschoss befinden, liegen oberhalb der Grundwasserebene. Der Bemessungswasserstand liegt bei +31,10 NHN.

1.10 Besondere umweltrechtliche Vorschriften
Es wird auf die Regelungen in den Besonderen Vertragsbedingungen VHB Formblatt 241 des AG hingewiesen. Die gesamten Bauarbeiten sind so auszuführen, dass die gesetzlichen Vorschriften des Kreislaufwirtschafts- und Abfallgesetzes (KrWG) erfüllt werden.
Feinstaubschutz:
Die Baumaßnahme liegt im Geltungsbereich einer Umweltzone. Die diesbezüglichen Bestimmungen sind durch den AN einzuhalten (z. B. grüne Plakette für alle eingesetzten Fahrzeuge).

1.11 Besondere Vorgaben für die Entsorgung
Es wird auf die Regelungen in den Besonderen Vertragsbedingungen des AG hingewiesen. Außerdem auf den Hinweistext in Abschnitt 02 - Abbrucharbeiten, Bauabfälle.
Sämtliche auf der Baustelle anfallenden Abbruchmaterialien, Hausmüll bzw. nicht mehr verwendungsfähige Restmaterialien des AN sind durch diesen restlos, arbeitstäglich zu beseitigen.
Verunreinigungen durch ein- und ausfahrende Fahrzeuge des AN z.B. auf Gehwegen, Straßen und Zufahrten, auch im öffentlichen Bereich, hat der AN ohne besondere Aufforderung auf seine Kosten zu beseitigen.

1.12 Schutzgebiete oder Schutzzonen im Bereich der Baustelle
Denkmalschutz
Das Gebäude steht unter Denkmalschutz. Geschützt sind alle originalen Bauteile, Materialien, Oberflächen, wie z. B. Fassaden, Fenster, Türen, Außen- und Innenbauteile, Ausstattungen und Einbauten. Beschädigungen durch nicht abgestimmte Rückbau-, Abbruch-, Umbaumaßnahmen gehen zu Lasten des Verursachers.
Lärmschutz
Für den Schutz gegen Baulärm gelten außer den Anforderungen des BImSchG,
der Allgemeinen Verwaltungsvorschrift gegen Baulärm (AVV Baulärm) - hier insbesondere Geräuschimmission - und der zusätzlichen landesrechtlichen Vorschriften (LImSchG) folgende
Festlegungen:
Die Bauarbeiten sind so durchzuführen, dass die einschlägigen gesetzlichen Anforderungen an den Lärmschutz eingehalten werden. Für die Arbeiten sind dem Stand der Technik bzw. der
Lärmminderungstechnik entsprechende Bauverfahren und Baumaschinen zu
verwenden (z.B. Maschinen mit Umweltzeichen UZ53, geräuscharme Kraftfahrzeuge).

1.13 Art und Umfang des Schutzes von Bäumen, Pflanzbeständen, Vegetationsflächen, Verkehrsflächen, Bauteilen, Bauwerken, Grenzsteinen und dergleichen im Bereich der Baustelle
Sofern angrenzende Gebäudeteile von den Baumaßnahmen betroffen sind, so sind diese mit geeigneten Schutzmaßnahmen für die Dauer der Arbeiten zu versehen.
Baumbestand wird im Rahmen der Baustelleneinrichtung mit Schutzzonen versehen.
Der Pflasterbelag zwischen Gehweg Spandauer Damm bis zur Grundstücksumfassungswand steht unter Denkmalschutz. Der Pflasterbelag zwischen Gehweg und Gebäudewand an der Schloßstraße steht unter Denkmalschutz. Bei Tätigkeiten auf dieser Fläche an der Schloßstraße sind die Beläge zu schützen. Im Rahmen der Baustelleneinrichtung wird ein Schutzbelag aus Asphalt im Bereich der Baustelleneinrichtungsfläche auf die genutzten Flächen aufgebracht.

1.14 Art und Umfang der Regelung und Sicherung des öffentlichen Verkehrs
Die Baumaßnahme erfordert ein Eingreifen in den öffentlichen Verkehr. Der AG hat im Vorfeld die verkehrsrechtlichen Anordnungen eingeholt. Die Maßnahmen werden im Rahmen der übergeordneten Baustelleneinrichtung umgesetzt.
Spandauer Damm
Die Haltestelle der BVG wird während der Bauzeit umverlegt. Auf dem Gehweg wird ein geschlossener Bauzaun errichtet, der den verschmälerten Fußgängerbereich gegen die Baustelle abtrennt.
Der Radweg wird auf die Straße umverlegt und durch geeignete Sicherungsmaßnahmen vom restlichen Straßenverkehr abgetrennt.
Die Fußgängerampeln am Spandauer Damm/Schloßstraße bleiben in Betrieb.
Schloßstraße
Der Bereich zwischen Gehweg Schlossstraße und Gebäude Stülerbau wird mit Bauzaun abgetrennt. Die ausgewiesenen Parkplätze an der Schloßstraße werden für die Dauer der Baumaßnahme gesperrt. Die Parkplatzzone dient als Anliefer- und Wartezone für Fahrzeuge, Zufahrt über getrennte Zufahrtstore. Der Radweg an der Schloßstraße wird außerhalb des Bauzauns auf der Straße auf der vorgesehenen Radspur vorbeigeführt und bleibt wie im Bestand vorhanden.
Der Fußgängerverkehr wird wie im Bestand vorhanden entlang des Spandauer Damms und der Schlossstraße auf dem öffentlichen Gehweg zwischen Bauzaun und Straße geführt. Die Fußgängerampeln bleiben in Betrieb. Die Zufahrt zur Baustelleneinrichtungsfläche an der Schlossstraße erfolgt über die Gehwegüberfahrt, die den Fußgängerverkehr kreuzt. Im Falle von Zu- und Abfahrten von Fahrzeugen ist auf den Fußgängerverkehr in besonderem Maße zu achten.

1.15 Im Bereich der Baustelle vorhandene Anlagen
Im Gehwegbereich Spandauer Damm befindet sich direkt vor dem Gebäude Schloßstraße 1 eine Hohe Dichte an Leitungen aller Versorgungsunternehmen. Die Leitungen liegen teilweise direkt an der Aussenwand.
Im Bereich der Zufahrt Spandauer Damm befindet sich zwischen dem Verbindungsgang zwischen Stülerbau und Erweiterungsbau eine Trafostation Stromnetz Berlin. Vom Gehweg zur Trafostation liegen sämtliche Versorgugskabel Strom im Zufahrtsbereich.
Auf der Seite zur Schloßstraße befindet sich direkt vor dem Gebäude Schloßstraße 1 eine Hohe Dichte an Leitungen aller Versorgungsunternehmen. Die Leitungen liegen teilweise direkt an der Aussenwand.
In der Durchfahrt zwischen Stülerbau und Bröhan Museum befindet sich eine querende Trasse Fernwärme, außerdem liegen Abwasserleitungen in der Durchfahrt teilweise mit Schächten.
Im Rückbereich des Stülerbaus Richtung Innenhof befinden sich Fernwärmeleitungen der Nahversorgung zum Erweiterungsbau und Spandauer Damm 19.
In den Gebäuden selbst vorhandene Anlagen werden zurückgebaut.

1.16 Kampfmittel im Bereich der Baustellen
Auf dem Baugelände hat ein teilweiser Bodenaustausch stattgefunden bzw. erfolgte bereits im Rahmen der Baumaßnahme Verbindungsgang, so dass mit Kampfmitteln voraussichtlich nicht zu rechnen ist.

1.17 Maßnahmen gemäß Baustellenverordnung
Der AG hat einen Sicherheits- und Gesundheitsschutz-Koordinator (SiGeKo) gem. BaustellV beauftragt. Gemäß §5, Nr. 3, der BaustellV wird hierdurch die Verantwortlichkeit der Arbeitgeber für die Erfüllung ihrer Arbeitsschutzpflichten nach Arbeitsschutzgesetz, Betriebssicherheitsverordnung, Arbeitsschutzgesetz und dem Regelwerk der Berufsgenossenschaften nicht berührt.

Der AN hat vor Arbeitsaufnahme durch eine Gefährdungsbeurteilung der für die Beschäftigten mit ihrer Arbeit verbundenen Gefährdungen zu ermitteln und zu dokumentieren, welche Maßnahmen des Arbeits- und Gesundheitsschutzes auf der Baustelle für seine Beschäftigten erforderlich sind. Er hat diese Maßnahmen entsprechend vorzusehen und seine Beschäftigten dazu geeignete Anweisungen (Unterweisungen, Betriebsanweisungen, Montage- und Demontageanweisungen) zu erteilen.

Montage-, Abbruch- und Arbeitsanweisungen für potentiell gefährliche Arbeiten und Montagen sind in jedem Fall dem SiGeKo vor Aufnahme der Arbeiten zur Prüfung vorzulegen und in endgültiger Fassung der Objektüberwachung in Kopie zu übergeben.

Der Sicherheits- und Gesundheitsschutzplan (SiGe-Plan) gilt für den Bereich der Baustelle, einschließlich der Baustelleneinrichtung.

Der SiGePlan gilt für alle am Bau Beteiligten einschließlich Nachunternehmer und Besucher.

Jeder AN ist verpflichtet, seinem auf der Baustelle eingesetztem Personal und seinen Nachunternehmern sowie seinen Lieferanten vor Arbeitsaufnahme den Inhalt des SiGe-Plans bekanntzugeben und während der Arbeit deren Einhaltung durchzusetzen und zu kontrollieren. Jeder, der arbeitsschutzrechtliche Forderungen nicht einhält, kann von der Objektüberwachung von der Baustelle verwiesen werden.

Der AN hat auf der Baustelle die Nachweise zur regelmäßigen sachkundigen und sachverständigen Prüfung, entsprechend den gesetzlichen Bestimmungen (Betriebssicherheitsverordnung), aller zum Einsatz kommenden Arbeitsmittel und Geräte zur Einsichtnahme vorzuhalten. Arbeitsmittel ohne Prüfung dürfen nicht eingesetzt werden.

1.18 Art und Umfang von Schadstoffbelastungen
Kontaminationen in der vorhandenen Bausubstanz werden im Rahmen der am Beginn der Maßnahme durchzuführenden Sanierungsarbeiten an schadstoffhaltigen Bauteilen beseitigt, eingekapselt oder behandelt.

1.19 Arbeiten anderer Unternehmen auf der Baustelle
Während der Bauausführung arbeiten zeitgleich weitere Unternehmen im Bereich des Stülerbaus. Gegenseitige Rücksichtnahme und Abstimmung wird als selbstverständlich vorausgesetzt.

## 2. ANGABEN ZUR AUSFÜHRUNG
2. ANGABEN ZUR AUSFÜHRUNG

2.1 Arbeitsabschnitte, Arbeitsunterbrechungen und Arbeitsbeschränkungen
Die Erbringung der Leistungen erfolgen in Koordination durch die OÜ.

Bewegungsflächen befinden sich ausschließlich innerhalb der durch Bauzaun abgetrennten Baustellenebreiche.

Es ist damit zu rechnen, dass die Arbeiten abschnittsweise, d.h. in Abhängigkeit von Arbeiten angrenzender Gewerke
oder gleichzeitig mit Arbeiten anderer Gewerke, ausgeführt werden.
Ein Anspruch auf unterbrechungsfreie und kontinuierliche Ausführung der Arbeiten besteht nicht.
Ggf. notwendige Kapazitätserhöhungen während der Ausführungsfristen, sowie sämtliche Mehraufwendungen
durch den Bauablauf, wie z.B. mehrmalige An- und Abfahrten, sind zu berücksichtigen.

2.2 Besondere Erschwernisse während der Ausführung
siehe Angaben in den Zusätzlichen Technischen Vorbemerkungen der Einzelgewerke.

2.3 Besondere Anforderungen kontaminierte Bereiche
In den kontaminierten Bereichen wurde eine vorgezogene Schadstoffsanierung durchgeführt.

2.4 Besondere Anforderungen an Baustelleneinrichtung und Entsorgungseinrichtung
Lagerflächen werden durch den Auftraggeber nicht bereitgestellt. Eine Zwischenlagerung innerhalb des Gebäudes ist zulässig, sofern eine zeitnahe Weiterverarbeitung bzw. Montage gewährleistet ist. Der Materialtransport erfolgt ausschließlich manuell, ohne Einsatz maschineller Fördermittel. Bei der Ausführung der Arbeiten vor Ort sind vorhandene Bodenflächen durch geeignete Schutzmaßnahmen fachgerecht zu sichern.

Die erstmalige Baustelleneinrichtung einschließlich aller hierfür erforderlichen Maßnahmen gilt als Nebenleistung gemäß VOB/C und ist mit den Einheitspreisen abgegolten. Ein gesonderter Vergütungsanspruch besteht hierfür nicht.

Anfallende Verpackungs- und sonstige Abfälle sind arbeitstäglich durch den Auftragnehmer auf eigene Kosten fachgerecht zu entsorgen.

2.5 Mitbenutzung fremder Gerüste und Hebezeuge, Aufzüge
Die Mitbenutzung fremder Gerüste und Hebezeuge (mit Ausnahme der explizit für alle Gewerke vorgesehenen Einrichtungen) ist vom AN eigenverantwortlich und auf seine Kosten mit dem jeweiligen Unternehmen zu regeln. Die Nutzung des Bauaufzugs siehe Punkt 1.6.

2.6 Vorhaltung von Gerüsten, Hebezeugen und Bauaufzügen für andere Unternehmer
Erstellte Gerüste sind für andere Unternehmer mit vorzuhalten. Die Übergabe der Mitbenutzung des Gerüstes ist schriftlich zu dokumentieren.

2.7 Besondere Anforderungen an Art, Güte und Umweltverträglichkeit der Stoffe und Bauteile
Es wird auf die Regelung der Besonderen Vertragsbedingungen (BVB) verwiesen.

2.8 Art und Umfang der vom AG verlangten Eignungs- und Gütenachweise
Sofern bauaufsichtlich oder mit anderen Vorschriften gefordert, sind Bemessungen, statische Nachweise, Prüfungen und Nachweise für die ausgeschriebenen Leistungen Sache des AN. Diese Prüfzeugnisse, Zulassungen, individuellen Nachweise etc. sind dem AG in übersichtlicher, prüfbarer Form zu übergeben.
Der AN hat Unterlagen zu bauaufsichtlichen Genehmigungsverfahren rechtzeitig vorzulegen bzw. einzureichen. Die Kosten für Prüfung und Genehmigung trägt der AN.

## 593-26 Tischlerarbeiten Durchgänge DIN 18355
Datum: 19.08.2026

*Hinweis: Standardbesch Abrechnungseinheiten*
STLB-Bau 2022-10 099
Im Leistungsverzeichnis können folgende Abrechnungseinheiten zur Anwendung kommen:
h = Stunde,
d = Tag,
Wo = Woche,
Mt = Monat,
a = Jahr,
cm = Zentimeter,
cm2 = Quadratzentimeter,
m = Meter,
m2 = Quadratmeter,
m3 = Kubikmeter,
l = Liter,
St = Stück,
kg = Kilogramm,
t = Tonne,
mh = Meter x Stunde,
md = Meter x Tag,
mWo = Meter x Woche,
mMt = Meter x Monat,
ma = Meter x Jahr,
m2d = Quadratmeter x Tag,
m2Wo = Quadratmeter x Woche,
m2Mt = Quadratmeter x Monat,
m3d = Kubikmeter x Tag,
m3Wo = Kubikmeter x Woche,
m3Mt = Kubikmeter x Monat,
Sth = Stück x Stunde,
Std = Stück x Tag,
StWo = Stück x Woche,
StMt = Stück x Monat,
td = Tonne x Tag,
tWo = Tonne x Woche,
tMt = Tonne x Monat.

*Hinweis: ALLGEMEINE VORBEMERKUNGEN*
ALLGEMEINE VORBEMERKUNGEN

1. Leistungsumfang
Gegenstand der Ausschreibung sind Tischlerarbeiten, DIN 18355.

Zur Ausführung kommen folgende Einbauten:
- Heizkörperverkleidung
- Durchgänge, teils mit integrierten Technikportalen
- Sockelleisten

Alle Aufwendungen, die sich aus Hinweisen / Vorbemerkungen ergeben, sind bei der Kalkulation der einzelnen Positionen im Leistungsverzeichnis zu berücksichtigen.

2. Besondere Anforderungen an den AN
Es sind vom AN folgende planerische Leistungen zu erbringen, die dem AG zur Prüfung vorzulegen sind:

- Montageanleitung, Werk- und Montageplanung

Bei der Abgabe von Unterlagen des AN an den AG ist mit einer Prüfzeit von 3 Wochen zu rechnen.

Die Zulassung aller Einbauten ist zusammen mit der Werk- und Montageplanung rechtzeitig vor Ausführungsbeginn zu übergeben, so dass ein Prüfungszeitraum von 3 Kalenderwochen eingehalten wird.

3. Koordination zu anderen Firmen
Die Schnittstellenkoordination erfolgt zwischen dem AN und den vom AG beauftragten Dritten. Der Aufwand für die Koordination ist mit den vertraglich vereinbarten Einheitspreisen des LVs abgegolten.

Die Schnittstellenkoordination umfasst die eigenverantwortliche Koordination der im LV beschriebenen Leistungen mit den weiteren Beteiligten sowie die Durchführung der wöchentlichen Koordinationsbesprechungen, in denen logistische und terminliche Abläufe abgestimmt werden.

Zu den Schnittstellen gehören u. a.:
- Ausbauarbeiten

4. Schutz eigener Leistungen
Grundsätzlich ist der AN verpflichtet die auf der Baustelle gelagerten oder bereits eingebauten Materialien und Elemente vor äußeren Einflüssen zu schützen.

Fertig behandelte, sichtbar bleibende Oberflächen sind mit Schutzfolie zu versehen. Diese bleiben im Eigentum des AN und sind nach den Bautätigkeiten zu entfernen und im Rahmen der Bauanlaufbesprechung mit OÜ abzustimmen.
An nicht mehr zugänglichen Stellen sind die Folien vor der Montage zumindest teilweise so zu entfernen, dass keine eingezwickten Enden entstehen.

Der AN ist für die rückstandslose Entfernung und fachgerechte Entsorgung der eingesetzten Schutzmittel verantwortlich. Sämtliche Maßnahmen sind eigenverantwortlich zu erbringen. Durch Unterlassung oder nicht fachgerechten Schutz herbeigeführte Schäden gehen zu Lasten des AN.

Alle Elemente sind vor etwaigen vom AN verlangten technischen Zustandsfeststellungen sowie vor der VOB-Abnahme zu reinigen. Die Reinigung erfolgt nach Mitteilung des Abnahmetermins unmittelbar vor der Abnahme oder auf Anweisung durch die OÜ.

Die Aufwendungen hierfür sind mit den vertraglich vereinbarten Einheitspreisen abgegolten.

5. Schutz fremder Leistungen
Der sachgemäße Schutz von Bauteilen während Arbeiten, die im Arbeits- und Wirkungsbereich des AN liegen, ist in geeigneter Form herzustellen. Dies beinhaltet z.B.
- das Abkleben von Flächen
- Schutz mit Weich-/Hartfaserplatten
- Abdecken von abgedichteten Flächen mit Abdeckungen (Bohlen, Schaltafeln)
- weitere Schutzmaßnahmen, die Bauteile und Leistungen anderer Auftragnehmer vor äußeren Einflüssen schützen,
welche durch die Arbeiten des AN herbeigeführt oder begünstigt werden.

Sollte der AN nicht sicher sein, ob die vorgesehenen Schutzmaßnahmen für das zu schützende Bauteile geeignet sind, so hat er dies vor Anbringung des Schutzes über die OÜ in Erfahrung zu bringen.
Der AN ist für die rückstandslose Entfernung nach Abschluss der Bautätigkeiten und fachgerechte Entsorgung der eingesetzten Schutzmittel verantwortlich. Sämtliche Maßnahmen sind eigenverantwortlich zu erbringen. Durch Unterlassung oder nicht fachgerechten Schutz herbeigeführte Schäden gehen zu Lasten des AN.

6. Bauanlaufbesprechung
Nach Auftragserteilung wird eine Anlaufbesprechung durchgeführt, in der der AN u.a. über die vom AG für die Auftragsabwicklung festgelegten Regelverfahren und -abläufe informiert wird und die hierzu zu verwendenden Formularvordrucke (Personen auf der Baustelle u.a.) erhält. Der AN ist zur Einhaltung der vorgegebenen Verfahren und zur Verwendung der an ihn überreichten Formularvordrucke verpflichtet.

7. Umweltverträglichkeit von Stoffen
Der AN sichert den Einbau erprobter, mängelfreier, ungebrauchter und normgerechter Materialien und Baustoffe und deren vorschriftsgemäßen Einsatz zu. Darüber hinaus ist der AN verpflichtet, umweltfreundliche Materialien, asbestfreie Stoffe, PCP-freie Stoffe und keine entzündlichen oder brandfördernden Gefahrenstoffe einzusetzen.

Materialien mit krebserzeugenden, erbgutverändernden und fortpflanzungsgefährdenden Inhaltsstoffen sind generell ausgeschlossen. Das Verwenden von Montageschaum und sonstigen Ortsschäumen ist ausgeschlossen.

Sämtliche Baustoffe und die zu ihrer Verarbeitung und Reinigung erforderlichen Hilfsmittel (Bauhilfsstoffe, z. B. Anstriche, Grundierungen, Kleber, Spachtelmassen etc.) dürfen im eingebauten Zustand keine gesundheitliche Beeinträchtigung des menschlichen Organismus durch Freisetzen von toxischen Bestandteilen in Gasen, Dämpfen oder Schwebstoffen hervorrufen.

Darüber hinaus sind zur Ausführung der ausgeschriebenen Leistungen für bestimmte Bauproduktgruppen gemäß BNB-Steckbrief 1.1.6 sowie der Bauproduktmatrix Anlage 116-A folgende Nachweise im Zuge der Produktdokumentation erforderlich und sind immer vor Baubeginn und nach Baubeginn an die Bauleitung übermittelt werden:
- Produktdatenblatt, Technisches Merkblatt
- Sicherheitsdatenblatt
- Emissionsprüfbericht nach AgBB-Schema
- Leistungserklärung zur CE-Kennzeichnung (für alle Erzeugnisse im Geltungsbereich der BauPVO)
- Herstellererklärung.
Die zu bewertenden potenziellen Schadstoffe sind:
- Gefährliche und besonders besorgniserregende Stoffe (SVHC),
- Gefährliche Stoffe, die ausgelaugt werden können,
- Schwermetalle,
- Halogenierte Kälte- und Treibmittel,
- Biozide
Es wird die Qualitätsstufe 3, wie in der BNB-Zielvereinbarungstabelle festgelegt, gemäß Bauproduktmatrix angestrebt.
Die entsprechenden Anlagen sind den Ausschreibungsunterlagen beigefügt.

8. Vorgaben zum Einsatz von Holz
Alle eingesetzten Hölzer, Holzprodukte oder Holzwerkstoffe müssen ein FSC- oder PEFC-Zertifikat sowie das dazugehörige CoC Zertifikat haben. Es ist die gesamte Lieferkette (CoC) gemäß Vorgaben PEFC/FSC sicherzustellen und nachzuweisen.

Alle Verarbeiter von Holz- und Holzprodukten haben eine Erklärung abzugeben, dass Sie nur Produkte mit gültigem Zertifikat bestellt und verarbeitet haben. Dies erfolgt auf Firmenpapier mit Nennung der Baustelle, Auflistung der Lieferscheine (Lieferscheinnummer) und Bestätigung, dass nur zertifiziertes Holz eingesetzt wurde.
Die Nachweise (Zertifikate, CoC, Lieferscheine) sind vor Einbau vorzulegen. Die Anforderungen dienen der Erfüllung des BNB-Steckbriefs 1.1.7 - Qualitätsstufe 3. Die entsprechenden Anlagen und Formblätter sind den Ausschreibungsunterlagen beigefügt.

9. Maßgenauigkeit / Planprüfung
Die Mengen der ausgeschriebenen Leistung sind auf Plausibilität und Vollständigkeit zu prüfen. Sollten Unklarheiten auftreten, sind diese vor Angebotsabgabe dem AG aufzuzeigen.
Sämtliche Maße aus den Planunterlagen des AG sind vor Ort am Bau zu prüfen. Unstimmigkeiten/ Reklamationen sind mindestens 3 Wochen vor Ausführung der Arbeiten vom AN der OÜ schriftlich zur Klärung mitzuteilen.

10. Montagetoleranzen
Die angebotenen Konstruktionen müssen die erforderlichen Rohbautoleranzen nach DIN 18202 aufnehmen können und so aufeinander abgestimmt sein, dass sie zwängungsfrei erstellt und zusammengebaut werden können. Die zur Anwendung kommenden Einbauteile müssen den Anforderungen an die Hochbautoleranzen gemäß dem Leistungsverzeichnis entsprechen und sind mit einer Genauigkeit von +/- 15 mm in allen Richtungen unter Zuhilfenahme von z.B. Metallschablonen einzubauen.
Der AN ist verpflichtet, die Maße am Bau zu einem frühestmöglichen Zeitpunkt eigenverantwortlich zu prüfen und hieraus resultierenden Konsequenzen in der Projektabwicklung und seiner Werk- und Montageplanung zu berücksichtigen. Stellt der AN Überschreitungen der zulässigen Toleranzen am Bau fest, sind diese unverzüglich der OÜ dokumentiert mitzuteilen.
Die Toleranzaufnahmemöglichkeiten der Anschlüsse der ausgeschriebenen Türelemente sind entsprechend zu berücksichtigen und einzuplanen. Die Kosten hierfür sind mit den vertraglich vereinbarten Einheitspreisen abgegolten.

11. Allgemeiner Hinweis zu den ausgeschriebenen Leistungen
Grundsätzlich umfassen die ausgeschriebenen Leistungen Herstellung, Lieferung, Transport bis zum Einbauort und Einbau bzw. Verlegen und Montage der beschriebenen Konstruktionen, wenn im Ausschreibungstext nicht explizit anders beschrieben.

Alle erforderliche Ausschnitte in den Bekleidungen und Möbeln für Leitungsführungen und Einbauteile inkl. aller Kleinteile, Befestigungsmaterial, Hilfsmittel und Hilfsstoffe, Verfugungen etc. sind mit herzustellen und mit den vertraglich vereinbarten Einheitspreisen abgegolten.

Die in beigefügter Planliste erfassten Pläne (PDF) mit Grundrissen, Schnitten, Ansichten, Übersichten und Detailplänen sind als Grundlage zur Kalkulation zu beachten.

12. Muster
Die Festlegung der zur Ausführung kommenden Materialien erfolgt über einen Bemusterungsprozess. Hierzu sind durch den AN Handmuster für alle zum Einbau kommenden Bauteile, entsprechend den nachfolgenden Positionen, als Originalbauteil jeweils vorzulegen, u.a. für:

- Heizkörperverkleidungen
- Umfassugszargen
- Sockelleisten

Freigegebene Muster dienen als Richtwert für alle Materialien. Entspricht ein Muster nicht den Anforderungen des LVs, so ist dieses vom AN kostenneutral nachzuliefern.

Die Muster sind entsprechend der Beschreibungen bzw. Aufbauten in den Positionen bzw. in den Vorbemerkungen herzustellen.

Mit der Fertigung der Bauteile darf erst nach Freigabe durch den AG begonnen werden.

### 1 BAUSTELLENEINRICHTUNG

#### 1.1 Erweiterte Baustelleneinrichtung

**1.1.10 Baustelle einrichten räumen**
STLB-Bau 2026-04 000
Baustelle für sämtliche, in der Leistungsbeschreibung aufgeführten Leistungen einrichten und räumen, Ausführung gemäß Einzelbeschreibung,
Einzelbeschreibungs-Nr 'mehrmalige Baustelleneinrichtung bei Arbeitsunterbrechungen'.
Menge: 2,000 St
Leistungsbereichkatalog: 000

### 2 ENTFÄLLT

### 3 TISCHLERARBEITEN

#### 3.1 Technische Bearbeitung

*Hinweis: Hinweis Werkplanung:*
Nachfolgendes gilt für alle Leistungen des AN.

**3.1.10 Werk- und Montageplanung**
Montage-, Verlegeplan, Detail-, Konstruktionszeichnung erstellen, Werkstattzeichnungen.

Die Erstellung dieser Planunterlagen sind für alle in diesem LV beschriebenen Leistungen des AN, als prüffähige Unterlage, auf Grundlage der vom AG zur Verfügung gestellten Planunterlagen und Beschreibungen sowie der einschlägigen Richtlinien zu erfolgen.

Der AN hat eine in sich schlüssige, funktionsfähige und genehmigungsfähige Leistung zu konstruieren. Die Darstellung hat in Grundrissen, Ansichten, Schnitten und Detailzeichnungen in geeignetem Maßstab zu erfolgen und ist mit Montagehinweisen, wie z.b. Befestigungsabstände, Materialangaben und technischen Daten zu kommentieren. Die Planunterlagen sind normgerecht und maßstäblich zu erstellen. Anlagen und Bauteile müssen zum Baukörper und den Komponenten anderer Gewerke exakt vermasst sein.

Vor der Ausführung ist eine Maßkontrolle auf der Baustelle durchzuführen. Von den Planungsmaßen abweichende Maße (Ist-Masse) sind in die Werkstattzeichnungen zu übernehmen, die Konstruktionen sind erforderlichenfalls anzupassen.

Die Werkplanung ist zur Prüfung digital (über das Projektkommunikationssystem) in den Formaten pdf und dwg beim Planer einzureichen. Der AN ist verpflichtet, die Planung gem. Dokumentationsrichtlinie des Bundesamtes für Bauwesen und Raumordnung (BBR) zu benennen.
Menge: 1,000 St

#### 3.2 Muster

**3.2.10 Handmuster Heizkörperverkleidung**
*** Pauschalposition
Handmuster der Heizkörperverkleidung gemäß Titel 3.3,
aus Holzwerkstoff d= 19 mm lackiert in RAL, einschl. Gehrungsstoß,
Größe 30 x 30 cm.
Menge: 1,000 psch

**3.2.20 Handmuster Umfassungszarge**
*** Pauschalposition
Handmuster der Umfassungszarge gemäß Titel 3.4,
aus Holzwerkstoff d= 25 mm lackiert in RAL, einschl. Gehrungsstoß,
Größe 30 x 30 cm.
Menge: 1,000 psch

**3.2.30 Handmuster Sockelleiste**
*** Pauschalposition
Handmuster der Sockelleiste gemäß Position 3.6.30,
aus MDF, entsprechend ausgeschriebenem Profil gefräst, geschliffen, Kanten gebrochen, grundiert und lackiert in RAL 9010, seidenglänzend, einschl. Gehrungsstoß,
Größe 30 x 15 cm.
Menge: 1,000 psch

#### 3.3 Heizkörperverkleidungen

**Ausführungsbeschreibung 1 Heizkörperverkleidungen**
*Heizkörperverkleidung in den Nischen*
Die nachfolgend beschriebenen Leistungen umfassen die Herstellung, Lieferung und fachgerechte Montage von Heizkörperverkleidungen aus Holzwerkstoff in den vorhandenen Fensternischen. Die Konstruktion erfolgt als ausklappbare Verkleidung aus Vertikalleisten mit integrierten Horizontalleisten und Klappbeschlägen.

1. Ausführung
Vertikalleisten
-  Vertikalleisten aus MDF, Abmessungen 19 x 40 mm (BxT).
-  Abstand zwischen den Leisten: 19 mm (lichte Zwischenräume).
-  Oberfläche grundiert und deckend lackiert in RAL 9010, seidenglänzend.
-  Alle Kanten geschliffen und gebrochen, Oberfläche der Kanten entspricht im Endzustand der Qualität der Sichtflächen.
-  Befestigung der Vertikalleisten rückseitig mittels Holzdübel in die obere und untere Horizontalleiste eingeleimt.
-  Einbindung in die ausgefrästen Aussparungen der Horizontalleisten vollflächig verleimt.

Horizontalleisten
-  Horizontalleisten aus Holzwerkstoff, Abmessungen 30 x 50 mm (BxT).
-  Oberfläche werkseitig grundiert und lackiert in RAL 9011 (Graphitschwarz), matt.
-  Ober- und Unterteil mit integrierten Heizkörperklappenbeschlägen, ausgeführt als ausklappbare Einhängeteile.
-  Aussparungen zur Aufnahme der Vertikalleisten gemäß Detailplanung, passgenau und sauber ausgearbeitet.

Klappbeschlag / Einhängebeschläge
-  Klappbeschlag aus Metall, bestehend aus oberen und unteren Einhängeteilen.
-  Beschläge in die Horizontalleisten bündig eingelassen und unsichtbar befestigt.

Oberflächen und Kantenbearbeitung
-  Alle Schnittkanten gefillert und geschliffen, bis eine einheitliche, geschlossene Oberfläche erreicht ist.
-  Kantenoberflächen müssen nach dem Lackieren vollständig der Qualität der Sichtflächen entsprechen.
-  Alle Bauteile sind umlaufend mit einer optisch gleichmäßige Oberfläche auszuführen

2. Befestigung und Montage
-  Montage der gesamten Verkleidung in der Fensternische lot- und fluchtgerecht gem. Planung.
-  Verkleidung so auszurichten, dass die Klappfunktion vollständig gewährleistet ist.
-  Befestigungen entsprechend Details verdeckt auszuführen.

Alle Aussparungen, Fräsungen, Bohrungen sowie sämtliche Befestigungsarbeiten sind vom AN einzurechnen.

Einbauort: EG-2.OG
siehe Plan-Nr.:D14059WSTXX00A371_DA052, D14059WSTEG00A334_DE000, D14059WSTOG01A334_DE001, D14059WSTOG02A334_DE002

**3.3.10 Heizkörperverkleidung, Holz, B 1100 mm H 600mm**
BxH gesamte Verkleidung: ca. 1100 x 600 mm,

Einbauort: EG, Raum E01, E03, E06, E08, E09
siehe Plan-Nr.:D14059WSTXX00A371_DA052, D14059WSTEG00A334_DE000
Menge: 14,000 St

**3.3.20 Heizkörperverkleidung, Holz, B 1200 mm H 720 mm**
*** gemäß Ausführungsbeschreibung 1
Wie Position 3.3.10, jedoch
BxH gesamte Verkleidung: ca. 1200 x 720 mm,

Einbauort: 1.OG
siehe Plan-Nr.:D14059WSTXX00A371_DA052, D14059WSTOG01A334_DE001
Menge: 28,000 St

**3.3.30 Heizkörperverkleidung, Holz, B 1050 mm H 620 mm**
*** gemäß Ausführungsbeschreibung 1
Wie Position 3.3.10, jedoch
BxH gesamte Verkleidung: ca. 1050 x 620 mm,

Einbauort: 2.OG
siehe Plan-Nr.:D14059WSTXX00A371_DA052, D14059WSTOG02A334_DE002
Menge: 28,000 St

#### 3.4 Umfassungszargen

**Ausführungsbeschreibung 2 Umfassungszargen**
*Umfassungszargen / Durchgänge in Ausstellungsräumen*
Die nachfolgend beschriebenen Leistungen umfassen die Arbeiten für die Herstellung, Lieferung und Montage von Umfassungszargen aus Holzwerkstoff in den Ausstellungsräumen, teilweise mit integrierten Technikportalen.

1. Ausführung
-  Umfassungszarge aus Holzwerkstoff, Dicke 25 mm, 3-teilig, umlaufend einschl. beidseitiger Bekleidung und Sturz.
-  Profilierung und Fräsarbeiten gemäß Planung, alle offenen Kanten gebrochen, Innenkanten auf Gehrung gearbeitet,
  Profilierung der Sichtkanten:
  8 x 20 mm im Durchgangs-/Öffnungsbereich (lichte Öffnung)
  8 x 8 mm auf Wandseite / Spiegelseite
-  Oberfläche werkseitig grundiert und lackiert, Farbton RAL 9010, seidenglänzend.
-  Schnittkanten und Stoßbereiche nach Montage nachlackiert, bis ein einheitliches Oberflächenbild erreicht ist.

2. Anschluss- und Eckbereiche
-  Anschluss- und Eckausbildungen entsprechend als profilierte Umfassung ausgeführt, Profilkanten durchlaufend.

3. Befestigung / Unterkonstruktion
-  Montage auf Bestandsmauerwerk.
-  Umlaufend druckfeste Hinterklotzung aus Holzwerkstoff.
-  Hinterfüllung der Hohlräume mit PU-Schaum.
-  Befestigungen entsprechend Details verdeckt auszuführen.

Zargen sind vor Ort passgenau zusammengeleimt, Stoßfugen einzupassen, nachzuschleifen und abschließend zu lackieren. Oberflächenqualität nach Montage in einheitlichem Erscheinungsbild.

Einbauort: EG-2.OG, Ausstellungsräume
Siehe Plan-Nr: D14059WSTXX00A344_DE000, D14059WSTXX00A344_DE001, D14059WSTXX00A371_DA054

**3.4.10 Umfassungszarge Holzwerkstoff Maulweite 430 mm B 860 mm H 2320 mm**
*** gemäß Ausführungsbeschreibung 2
STLB-Bau 2025-10 027
Umfassungszarge aus Holzwerkstoff,
Ansichtsbreite Bekleidung '54' mm,

Maulweite '430' mm,

Breite Nennmaß Wandöffnung '860' mm,

Höhe Nennmaß Wandöffnung '2320' mm, Ausführung gemäß Zeichnung und Einzelbeschreibung,

Zeichnungs-Nr 'D14059WSTXX00A344_DE000'

Einzelbeschreibungs-Nr 'Durchgangs-Nr: D.214-6'.
Menge: 1,000 St
Leistungsbereichkatalog: 027

**3.4.20 Umfassungszarge Holzwerkstoff Maulweite 430 mm B 920 mm H 2320 mm**
*** gemäß Ausführungsbeschreibung 2
Wie Position 3.4.10, jedoch
Breite Nennmaß Wandöffnung '920' mm,

'Durchgangs-Nr: D.104-1'.
Menge: 1,000 St

**3.4.30 Umfassungszarge Holzwerkstoff Maulweite 430 mm B 930 mm H 2220 mm**
*** gemäß Ausführungsbeschreibung 2
Wie Position 3.4.10, jedoch
Breite Nennmaß Wandöffnung '930' mm,

Höhe Nennmaß Wandöffnung '2220' mm,

'Durchgangs-Nr: D.211-3'.
Menge: 1,000 St

**3.4.40 Umfassungszarge Holzwerkstoff Maulweite 430 mm B 1020 mm H 2360 mm**
*** gemäß Ausführungsbeschreibung 2
Wie Position 3.4.10, jedoch
Breite Nennmaß Wandöffnung '1020' mm,

Höhe Nennmaß Wandöffnung '2360' mm,

'Durchgangs-Nr: D.204-1'.
Menge: 1,000 St

**3.4.50 Umfassungszarge Holzwerkstoff Maulweite 430 mm B 1140 mm H 2220 mm**
*** gemäß Ausführungsbeschreibung 2
Wie Position 3.4.10, jedoch
Breite Nennmaß Wandöffnung '1140' mm,

Höhe Nennmaß Wandöffnung '2220' mm,

'Durchgangs-Nr: D.211-1, D.211-3'.
Menge: 2,000 St

**3.4.60 Umfassungszarge Holzwerkstoff Maulweite 430 mm B 1170 mm H 2320 mm**
*** gemäß Ausführungsbeschreibung 2
Wie Position 3.4.10, jedoch
Breite Nennmaß Wandöffnung '1170' mm,

'Durchgangs-Nr: D.214-4'.
Menge: 1,000 St

**3.4.70 Umfassungszarge Holzwerkstoff Maulweite 430 mm B 1360 mm H 2300 mm**
*** gemäß Ausführungsbeschreibung 2
Wie Position 3.4.10, jedoch
Breite Nennmaß Wandöffnung '1360' mm,

Höhe Nennmaß Wandöffnung '2300' mm,

'Durchgangs-Nr: D.107-1, D.E07-1'.
Menge: 2,000 St

**3.4.80 Umfassungszarge Holzwerkstoff Maulweite 430 mm B 1400 mm H 2320 mm**
*** gemäß Ausführungsbeschreibung 2
Wie Position 3.4.10, jedoch
Breite Nennmaß Wandöffnung '1400' mm,

'Durchgangs-Nr: D.107-3'.
Menge: 1,000 St

**3.4.90 Umfassungszarge Holzwerkstoff Maulweite 440 mm B 1420 mm H 2320 mm**
*** gemäß Ausführungsbeschreibung 2
Wie Position 3.4.10, jedoch
Maulweite '440' mm,

Breite Nennmaß Wandöffnung '1420' mm,

'Durchgangs-Nr: D.214-3'.
Menge: 1,000 St

**3.4.100 Umfassungszarge Holzwerkstoff Maulweite 450 mm B 1400 mm H 2320 mm**
*** gemäß Ausführungsbeschreibung 2
Wie Position 3.4.10, jedoch
Maulweite '450' mm,

Breite Nennmaß Wandöffnung '1400' mm,

'Durchgangs-Nr: D.110-1'.
Menge: 1,000 St

**3.4.110 Umfassungszarge Holzwerkstoff Maulweite 460 mm B 1240 mm H 2220 mm**
*** gemäß Ausführungsbeschreibung 2
Wie Position 3.4.10, jedoch
Maulweite '460' mm,

Breite Nennmaß Wandöffnung '1240' mm,

Höhe Nennmaß Wandöffnung '2220' mm,

'Durchgangs-Nr: D.211-2, D.214-2'.
Menge: 2,000 St

**3.4.120 Umfassungszarge Holzwerkstoff Maulweite 460 mm B 1400 mm H 2320 mm**
*** gemäß Ausführungsbeschreibung 2
Wie Position 3.4.10, jedoch
Maulweite '460' mm,

Breite Nennmaß Wandöffnung '1400' mm,

'Durchgangs-Nr: D.110-3'.
Menge: 1,000 St

**3.4.130 Umfassungszarge Holzwerkstoff Maulweite 470 mm B 920 mm H 2320 mm**
*** gemäß Ausführungsbeschreibung 2
Wie Position 3.4.10, jedoch
Maulweite '470' mm,

Breite Nennmaß Wandöffnung '920' mm,

'Durchgangs-Nr: D.104-3'.
Menge: 1,000 St

**3.4.140 Umfassungszarge Holzwerkstoff Maulweite 500 mm B 1010 mm H 2360 mm**
*** gemäß Ausführungsbeschreibung 2
Wie Position 3.4.10, jedoch
Maulweite '500' mm,

Breite Nennmaß Wandöffnung '1010' mm,

Höhe Nennmaß Wandöffnung '2360' mm,

'Durchgangs-Nr: D.204-3'.
Menge: 1,000 St

**3.4.150 Umfassungszarge Holzwerkstoff Maulweite 680 mm B 1400 mm H 2320 mm**
*** gemäß Ausführungsbeschreibung 2
Wie Position 3.4.10, jedoch
Maulweite '680' mm,

Breite Nennmaß Wandöffnung '1400' mm,

'Durchgangs-Nr: D.102, D.103'.
Menge: 2,000 St

**3.4.160 Umfassungszarge Holzwerkstoff Maulweite 680 mm B 1500 mm H 2370 mm**
*** gemäß Ausführungsbeschreibung 2
Wie Position 3.4.10, jedoch
Maulweite '680' mm,

Breite Nennmaß Wandöffnung '1500' mm,

Höhe Nennmaß Wandöffnung '2370' mm,

'Durchgangs-Nr: D.202-2'.
Menge: 1,000 St

**3.4.170 Umfassungszarge Holzwerkstoff Maulweite 680 mm B 1540 mm H 2370 mm**
*** gemäß Ausführungsbeschreibung 2
Wie Position 3.4.10, jedoch
Maulweite '680' mm,

Breite Nennmaß Wandöffnung '1540' mm,

Höhe Nennmaß Wandöffnung '2370' mm,

'Durchgangs-Nr: D.202-1'.
Menge: 1,000 St

**3.4.180 Umfassungszarge Technikportal Holzwerkstoff Maulweite 430 mm B 1400 mm H 2320 mm**
*** gemäß Ausführungsbeschreibung 2
Umfassungszarge, aus Holzwerkstoff,
Ansichtsbreite Bekleidung '54' mm,
Maulweite 430 mm,

Breite Nennmaß Wandöffnung '1400' mm,

Höhe Nennmaß Wandöffnung '2320' mm,
einschl. Ausbildung eines Schrankelementes für ein Technikportal, bestehend aus einem Türelement, einseitig im Bereich der Leibung in der Umfassungszarge integriert.

Ausschnitt für das Türelement Breite ca. 500-600, auf gesamter Zargenhöhe, beidseitig mit Kantenverstärkung als Ankerstücke, aus Holzwerkstoff, verschraubt auf vorhandene Unterkonstruktion der Schrankinnenwände.

Türelement aus Holzwerkstoff wie Zarge, mit Topfscharnieren, Anzahl 5 Stück, gleichmäßig über gesamte Höhe des Türblattes verteilt, Eckanschlag 110° Öffnungswinkel, mit Druckschnäpper, Anzahl 2 Stück, mit magnetischer Zuhaltung.

Türgriff als abgeschrägte Kante der Türblattrückseite, einseitig.

Geltungsbereich: 1. OG
Durchgang-Nr:
D.104-2, D.104-2, D.107-2, D.110-2 (1400x2320mm)
D.204-2, D.214-1(1420x2360mm)
Siehe Plan-Nr: D14059WSTXX00A344_DE001
Menge: 5,000 St

**3.4.190 Umfassungszarge Technikportal Holzwerkstoff Maulweite 450 mm B 1570 mm H 2250 mm**
*** gemäß Ausführungsbeschreibung 2
Wie Position 3.4.180, jedoch
Maulweite 450 mm,
Breite Nennmaß Wandöffnung 1570 mm,
Höhe Nennmaß Wandöffnung 2250 mm,

Geltungsbereich: 2. OG
Durchgang-Nr: D.211-2, D.214-2
Menge: 2,000 St

#### 3.5 Technikportale

**Ausführungsbeschreibung 3 Technikportale**
*Schrankelement als Technikportal,*
bestehend aus einem Korpus mit Seitenwänden, einer Deckplatte, einem Unterboden und einer in den Korpus eingefrästen Rückwand, Fachböden und Blenden sowie umlaufenden Blendstreifen, justierbar mittels Sockelhöhenverstellern aus Kunststoff, zur Integration in vorbeschriebenen Umfassungszargen im Bereich der Durchgänge.

1. Ausführung
-  Korpus aus Seitenwänden, Deckplatte und Unterboden, Holzwerkstoff, Dicke ca. 18 mm.
-  Rückwand in den Korpus eingefräst eingesetzt.
-  Alle Kanten umlaufend auf Gehrung geschnitten.
-  Fachböden aus Holzwerkstoff, Dicke ca. 18 mm.
-  Blenden und umlaufender Blendstreifen aus Holzwerkstoff, Dicke ca. 12 mm.
-  Innenflächen lackiert, RAL 9010, seidenglänzend, Kantenoberflächen müssen nach dem Lackieren der Qualität der Sichtflächen entsprechen.
-  Höhenjustierung mittels Sockelhöhenverstellern aus Kunststoff.
-  Befestigung an vorhandener Unterkonstruktion aus CW-Profilen 50.

2. Aussparungen / Schnittstelle Elektro
-  Bohrungen für Hohlwanddosen Elektro im Regelabstand für Mehrfachabdeckungen.
-  Anzahl abhängig vom Schrank, bis zu 8 Bohrungen. Abstimmung mit AN Elektro während des Einbaus erforderlich.
-  Die Aussparungen sowie alle Befestigungen und Bohrarbeiten sind einzurechnen.

Einbauort: 1. u. 2 OG, Durchgänge Ausstellungsräume
Siehe Plan-Nr: D14059WSTXX00A371_DA054, D14059WSTXX00A344_DE001

**3.5.10 Technikportal B 420mm H 800mm**
*** gemäß Ausführungsbeschreibung 3
Ausbildung eines Technikportals, bestehend aus einem Korpus, Fachböden und Blenden sowie um den Korpus umlaufenden Blendstreifen beidseitig im Bereich der Leibung sowie im Sockel und Sturzbereich.

Korpus BxHxT ca. 350 x 2090 x 320 mm, bestehend aus:
- 2 St. Fachboden, BxT ca. 300 x 220 mm,
- 1 St. obere Blende mit Aussparungen, BxH ca. 300 x 1150 mm,
- 1 St. untere Blende mit Aussparungen, BxH ca. 300 x 200 mm,
- 4 St. Schrank-Füße, höhenverstellbar

Blendstreifen, umlaufend, aus:
- 1 St. Sockelblende, BxH ca. 335 x 90 mm,
- 1 St. Sturzblende, BxH ca. 335 x 123 mm,
- 2 St. Seitenblende, BxH ca. 170 x 2264 mm.

Aussparungen:
- 1 St. Bedientableau Beleuchtung, BxH ca. 90 x 162 mm,
- 1 St. Überfall-Druckknopfmelder, Durchmesser ca. 80 mm,
- 1 St. Brandmelder, BxH ca. 150 x 142 mm,
- 1 St. Taster Absenkbardecke, BxH ca. 125 x 62 mm,
- 3 St. Aussparung für Hohlwanddosen, im Regelabstand gem. Vorgabe Elektro, Durchmesser ca. 68 mm.
Menge: 7,000 St

#### 3.6 Sockelleisten

**3.6.10 Sockelleiste B/H 22/150mm rechteckig Eiche**
Sockelleiste, Querschnitt B/H 22/150 mm, rechteckig, Oberkante abgerundet, Radius ca. 2mm, aus Hartholz, Oberfläche deckend lackiert, in RAL 9010, mit Schrauben befestigen, Ausführung gemäß Zeichnung und Einzelbeschreibung,
Zeichnungs-Nr 'D14059WSTXX00A326_DE050, D14059WSTXX00A326_DE055'

Einzelbeschreibungs-Nr 'einschl. Befestigung mit Linsensenkkopfschraube, aus Edelstahl, mit Kreuzschlitz. jeweils 2 Schrauben übereinander in regelmäßigen Abständen.

Einbauort: UG'.
Menge: 200,000 m

**3.6.20 Anschlussfuge abdichten Sockelleiste elast.Dichtstoff Silikon**
STLB-Bau 2026-04 034
Anschlussfuge abdichten zwischen Sockelleiste innen, mit elastischem Dichtstoff, Basis Silikon, Ausführung gemäß Zeichnung und Einzelbeschreibung,
Zeichnungs-Nr 'D14059WSTXX00A326_DE050, D14059WSTXX00A326_DE055'

Einzelbeschreibungs-Nr 'Einbauort: UG'.
Menge: 200,000 m
Leistungsbereichkatalog: 034

**3.6.30 Sockelleiste B/H 22/150mm rechteckig Eiche**
Sockelleiste, Querschnitt B/H 40/150 mm, rechteckig, im oberen Bereich auf 15 mm Breite verjüngt gem. Detail, auf Wand verklebt, MDF gefräst, geschliffen, alle offenen Kanten gebrochen, grundiert und lackiert in RAL 9010, seidenglänzend, Innen- und Aussenkanten auf Gehrung, Schnittkanten nachträglich beschichtet,
Ausführung gemäß Zeichnungs-Nr 'D14059WSTXX00A326_DE051'

'Einbauort: EG-2.OG, Ausstellungsräume'.
Menge: 560,000 m

### 4 DOKUMENTATION

#### 4.1 Dokumentation

**4.1.10 Dokumentation**
*** Pauschalposition
Erstellen einer Dokumentation
über die in diesem Leistungsverzeichnis beschriebenen Leistungen, einschließlich der zugehörigen vollständigen Planunterlagen wie Übersichtspläne, Details, Werkstatt- und Montagepläne, statische Nachweise, Prüfzeugnisse, Zulassungen, Abnahmebescheinigungen, Bedienungs-, Wartungs- und Pflegeanleitungen, Funktionsbeschreibungen, Revisions- und Schaltpläne, Herstellerbescheinigungen und Lieferantengewährleistungen, Mess- und Prüfprotokolle.

Die Dokumentation ist dem AG 2-fach in Papierform, geordnet und in beschrifteten Ordnern mit Inhaltsverzeichnis zu übergeben, Pläne normgerecht gefaltet,
vom AN erstellte Unterlagen und Zeichnungen sind zusätzlich in Dateiform (Format pdf und dwg) auf CD oder USB-Stick zu übergeben, vor der endgültigen Übergabe ist die Dokumentation mit dem der Objektüberwachung des AG abzustimmen, etwaige Korrekturen sind einzuarbeiten.
Menge: 1,000 psch

### 5 STUNDENLOHNARBEITEN

#### 5.1 Stundenlohnarbeiten

**5.1.10 Baufacharbeiter/-in sämtliche Kosten/Zuschläge**
STLB-Bau 2024-04 091
Stundenlohnarbeiten durch Baufacharbeiter/-in
der Verrechnungssatz für die jeweilige Arbeitskraft umfasst sämtliche Aufwendungen wie Lohn- und Gehaltskosten, Lohn- und Gehaltsnebenkosten, Zuschläge, lohngebundene und lohnabhängige Kosten, sonstige Sozialkosten, Gemeinkosten, Wagnis und Gewinn.
Menge: 10,000 h
Leistungsbereichkatalog: 091

**5.1.20 Bauhelfer/-in sämtliche Kosten/Zuschläge**
STLB-Bau 2024-04 091
Stundenlohnarbeiten durch Bauhelfer/-in
der Verrechnungssatz für die jeweilige Arbeitskraft umfasst sämtliche Aufwendungen wie Lohn- und Gehaltskosten, Lohn- und Gehaltsnebenkosten, Zuschläge, lohngebundene und lohnabhängige Kosten, sonstige Sozialkosten, Gemeinkosten, Wagnis und Gewinn.
Menge: 10,000 h
Leistungsbereichkatalog: 091
